# Papelera modelo Luna™ Vision de Glasdon. Capacidad: 60 litros

- Propiedad del archivo: CONSTRUNARIO
- Formato: FIEBDC-3/2012
- Programa: Construnario Versión 3.51
- Fecha de los precios: 24/04/2023
- Divisa: EUR

**LUNAVIS** u Papelera modelo Luna™ Vision de Glasdon. Capacidad: 60 litros
Papelera modelo Luna™ Vision de Glasdon. Capacidad: 60 litros Características de diseño: Sistema sujeta bolsa. Superficie antiadherente. Diseño que minimiza el volumen para el transporte y almacenaje. Características: Capacidad: 60 litros Altura (sin cubierta): 795 mm Altura (con cubierta): 945 mm Anchura: 566 mm Profundidad: 443 mm Peso (sin cubierta): 5 kg Peso (con cubierta): 7 kg La papelera Luna incorpora un novedoso sistema para fijar la bolsa de forma rápida y estética, sin afear la imagen del entorno por una bolsa mal colocada.
