# Papelera modelo Mini Plaza® de Glasdon. Capacidad de la papelera: 70 litros

- Propiedad del archivo: CONSTRUNARIO
- Formato: FIEBDC-3/2012
- Programa: Construnario Versión 3.51
- Fecha de los precios: 24/04/2023
- Divisa: EUR

**MINIPLAZA** u Papelera modelo Mini Plaza® de Glasdon. Capacidad de la papelera: 70 litros
Papelera modelo Mini Plaza® de Glasdon. Capacidad de la papelera: 70 litros Características de diseño: Cubo interior de acero galvanizado o de polietileno. 2 bandas decorativas en color dorado o plateado. Adhesivo distintivo papelera en color dorado, plateado, blanco o negro. Exclusivo sistema de cierre sin llave. Material: Cuerpo: Durapol™ Cubo interior: acero galvanizado Características: Capacidad de la papelera: 70 litros Capacidad del cubo: 63 litros Altura: 955 mm Diámetro máximo: 462 mm Peso con cubo interior de acero: 12,6 kg La papelera Mini Plaza se adapta perfectamente a ubicaciones de espacio reducido.
