# Papelera modelo Evolution™ de Glasdon. Capacidad de la papelera: 75 litros

- Propiedad del archivo: CONSTRUNARIO
- Formato: FIEBDC-3/2012
- Programa: Construnario Versión 3.51
- Fecha de los precios: 24/04/2023
- Divisa: EUR

**EVOLUTION** u Papelera modelo Evolution™ de Glasdon. Capacidad de la papelera: 75 litros
Papelera modelo Evolution™ de Glasdon. Capacidad de la papelera: 75 litros Características de diseño: Puerta con cerradura. Cubo interior metálico de 65 litros de capacidad. Puerta de doble pared. Los símbolos de papelera se pueden suministrar en color dorado, plateado o blanco. Material: Cuerpo y puerta: Durapol™ Eje de la bisagra: acero inoxidable Cerradura: acero galvanizado Cubo interior: acero galvanizado Tapas basculantes: Durapol Características: Capacidad de la papelera: 75 litros Capacidad del cubo: 65 litros Altura: 1.025 mm Anchura: 650 mm Profundidad: 400 mm Alto de la apertura: 386 mm Ancho de la apertura: 166 mm Peso con cubo interior: 17,36 kg La elegante papelera con base más estrecha, apta para cualquier entorno. Pensada con líneas curvas y sin esquinas para minimizar la acumulación de suciedad y acumulación de agua de lluvia. El cierre es cómodo y seguro en su uso, no se necesita la llave para cerrar la papelera.
