# Soporte para bolsa de basura modelo Ruban™ de Glasdon. Capacidad: Hasta 80L

- Propiedad del archivo: CONSTRUNARIO
- Formato: FIEBDC-3/2012
- Programa: Construnario Versión 3.51
- Fecha de los precios: 24/04/2023
- Divisa: EUR

**SOPORTEBOLSAS** u Soporte para bolsa de basura modelo Ruban™ de Glasdon. Capacidad: Hasta 80L
Soporte para bolsa de basura modelo Ruban™ de Glasdon. Capacidad: Hasta 80L Características de diseño: Diseño contemporáneo para combinar resistencia con estilo Abertura con cubierta que proporciona protección meteorológica Fabricado con acero recubierto de Armortec resistente al vandalismo, la corrosión y la intemperie Dispone de un sistema de retención de saco oculto Disponible en una amplia gama de colores y acabados Opciones de personalización disponibles – puede personalizar este producto con su logotipo o mensaje Permite una visibilidad clara de los residuos depositados Características: Capacidad: Hasta 80L Altura: 1116mm Altura de la abertura: 961mm Anchura: 360mm Profundidad: 320mm Peso: 31kg Ruban es perfecto para cualquier ubicación que necesite un recipiente para recoger la basura sin aumentar el riesgo de seguridad planteado por las papeleras tradicionales.
