# Soporte para bolsa de basura modelo Courbe™ de Glasdon. Capacidad: Hasta 80L

- Propiedad del archivo: CONSTRUNARIO
- Formato: FIEBDC-3/2012
- Programa: Construnario Versión 3.51
- Fecha de los precios: 24/04/2023
- Divisa: EUR

**COURBE** u Soporte para bolsa de basura modelo Courbe™ de Glasdon. Capacidad: Hasta 80L
Soporte para bolsa de basura modelo Courbe™ de Glasdon. Capacidad: Hasta 80L Características de diseño: Diseño contemporáneo para combinar resistencia con estilo Abertura con cubierta que proporciona protección meteorológica Fabricado con acero recubierto de Armortec resistente al vandalismo, la corrosión y la intemperie Dispone de un sistema de retención de saco oculto Disponible en una amplia gama de colores y acabados Opciones de personalización disponibles – puede personalizar este producto con su logotipo o mensaje Permite una visibilidad clara de los residuos depositados Características: Capacidad: Hasta 80L Altura: 1084mm Altura de la abertura: 900mm Anchura: 287mm Profundidad: 407mm Peso: 17kg El soporte para bolsa de basura Courbe es perfecto para aeropuertos, estaciones, espacios públicos y entornos de ocio.
