# Papelera modelo Orso™ de Glasdon. Capacidad de la papelera: 70 litros

- Propiedad del archivo: CONSTRUNARIO
- Formato: FIEBDC-3/2012
- Programa: Construnario Versión 3.51
- Fecha de los precios: 24/04/2023
- Divisa: EUR

**ORSO** u Papelera modelo Orso™ de Glasdon. Capacidad de la papelera: 70 litros
Papelera modelo Orso™ de Glasdon. Capacidad de la papelera: 70 litros Características de diseño: Cubo interior de acero galvanizado. Cierre con llave. Bandeja porta cubo. Ojos integrados. Apertura grande. Puerta trasera. Características: Capacidad de la papelera: 70 litros Capacidad del cubo: 52 litros Anchura: 762 mm Profundidad: 740 mm Altura: 941 mm Peso con cubo interior: 20 kg" Niños de cualquier edad disfrutarán dando de comer papeles a Orso, es además igual de popular entre los adultos. La papelera Orso es adecuada para parques, zoos, colegios, centros comerciales y zonas de restauración. Fabricado en Durapol™ coloreado en masa, Orso es muy resistente y a prueba de la intemperie. Orso incorpora piezas auto coloreadas integradas como los ojos, fijados de forma segura y resistente a arañazos y actos vandálicos.
