# Papelera modelo Plaza® de Glasdon. Capacidad de la papelera: 120 litros

- Propiedad del archivo: CONSTRUNARIO
- Formato: FIEBDC-3/2012
- Programa: Construnario Versión 3.51
- Fecha de los precios: 24/04/2023
- Divisa: EUR

**PLAZA** u Papelera modelo Plaza® de Glasdon. Capacidad de la papelera: 120 litros
Papelera modelo Plaza® de Glasdon. Capacidad de la papelera: 120 litros Características de diseño: Cubo interior de acero galvanizado o de polietileno. 2 bandas decorativas en color dorado o plateado. Adhesivo distintivo papelera en color dorado, plateado, blanco o negro. Exclusivo sistema de cierre sin llave. Características: Capacidad de la papelera: 120 litros Capacidad del cubo: 100 litros Altura: 1.041 mm Diámetro máximo: 602 mm Peso con cubo interior de acero: 19,2 kg Provista del exclusivo sistema de cierre sin llave Glasdon, la papelera Neopolitan Plaza cubierta resguarda el interior de la papelera de las inclemencias del tiempo y dispone de dos aperturas lo suficientemente amplias para admitir el embalaje de comida rápida, limitando la entrada de bolsas de basura domésticas. La papelera Plaza está fabricada en polietileno Durapol™ de gran resistencia y durabilidad.
