# Papelera modelo Elipsa™ de Glasdon. Volumen de papelera: 70 litros

- Propiedad del archivo: CONSTRUNARIO
- Formato: FIEBDC-3/2012
- Programa: Construnario Versión 3.51
- Fecha de los precios: 24/04/2023
- Divisa: EUR

**ELIPSA** u Papelera modelo Elipsa™ de Glasdon. Volumen de papelera: 70 litros
Papelera modelo Elipsa™ de Glasdon. Volumen de papelera: 70 litros Características de diseño: Diseño estiloso y contemporáneo diseñado para complementar áreas públicas. Diseño de cubierta cóncava para prevenir el apilamiento de basuras. Resistente a condiciones meteorológicas y con mantenimiento mínimo. Cuerpo despegable y pedestal dedicado. Unidad de doble lado para un acceso fácil. Sistema de cierre con llave. Diseño ovalado diseñado para ocasionar molestias mínimas en las aceras. Símbolo de papelera en Dorado, Plateado, Negro o Blanco. Receso anti-flyers y acabado texturizado. Elija entre depósito de metal o de polímero. Opciones de fijación Pernos de fijación de cemento (A) Pernos de fijación de pavimento (B) Material: Cuerpo de papelera y Pedestal: Durapol Depósito: Acero revestido en Zinc Características: Volumen de papelera: 70 litros Capacidad de depósito: 63 litros Altura: 1083 mm Anchura: 542 mm Profundidad: 418 mm Peso: 12.8 kg (con depósito de acero) Peso: 11.1 kg (con depósito de polietileno) Elipsa es una papelera de residuos de estilo contemporáneo de diseño estrecho para adaptarse a cualquier localización de espacio limitado.
