# Papelera modelo Electra™ 60 de Glasdon. Capacidad: Cubo interior 60 litros / Sistema sujeta-bolsa de basura 65 litros

- Propiedad del archivo: CONSTRUNARIO
- Formato: FIEBDC-3/2012
- Programa: Construnario Versión 3.51
- Fecha de los precios: 24/04/2023
- Divisa: EUR

**ELECTRA** u Papelera modelo Electra™ 60 de Glasdon. Capacidad: Cubo interior 60 litros / Sistema sujeta-bolsa de basura 65 litros
Papelera modelo Electra™ 60 de Glasdon. Capacidad: Cubo interior 60 litros / Sistema sujeta-bolsa de basura 65 litros Características: Capacidad: Cubo interior 60 litros / Sistema sujeta-bolsa de basura 65 litros Volumen de la papelera: 65 litros Altura: 1.010 mm Anchura: 460 mm Profundidad: 310 mm Peso: 39 kg (con el cubo interior) Peso: 36,5 kg (con sistema sujeta-bolsa) La papelera para exteriores Electra™ 60 es contemporánea y moderna. Utiliza varias características arquitectónicas para crear un diseño estético único. Fabricada con una estructura de acero revestido Armortec y con paneles de material Vandalex™ en el armazón para una resistencia excelente al fuego y al vandalismo, así como para una larga vida de servicio. Los paneles del armazón y la estructura de acero revestido Armortec son 100% reciclables, haciendo de Electra una papelera metálica para exteriores respetuosa con el medio ambiente. Los acabados superficiales únicos ayudan a realzar cualquier lugar elegante. Ideal para desarrollos urbanísticos nuevos de estilo moderno tales como empresas, ciudades y áreas arquitectónicas, la papelera para exteriores Electra proporciona una larga vida de servicio, ya que la corrosión y el mantenimiento son mínimos.
