# Papelera Centrum™ de Glasdon. Capacidad de la papelera: 105 litros

- Propiedad del archivo: CONSTRUNARIO
- Formato: FIEBDC-3/2012
- Programa: Construnario Versión 3.51
- Fecha de los precios: 24/04/2023
- Divisa: EUR

**CENTRUM** u Papelera Centrum™ de Glasdon. Capacidad de la papelera: 105 litros
Papelera Centrum™ de Glasdon. Capacidad de la papelera: 105 litros Material: Armazón, puerta y cubierta: Acero inoxidable ligeramente pulido (grado 316) Cubo interior: Metal (acero) Cenicero: Acero inoxidable Placa para apagar cigarrillos: Acero inoxidable (pulido grado 304) Características: Altura: 1078 mm Diámetro: 502 mm Peso (sin cubo interior galvanizado): 47 kg Peso (con cubo interior galvanizado): 50 kg Capacidad de la papelera: 105 litros Capacidad del cubo: 90 litros Fabricada a partir de acero inoxidable de grado 316 y 1,5mm de grosor, Centrum tiene una construcción fuerte y robusta. El acero grado 316 es de grado marino, lo cual proporciona una excelente resistencia a la intemperie y la corrosión en comparación con el acero inoxidable “estándar”. Esta papelera cuenta con dos grandes aperturas para animar al público a usarla. Para un acceso fácil, la papelera tiene una puerta con bisagras de longitud completa que proporciona un acceso sin restricciones al recipiente para basura de gran capacidad de 90 litros. Esto proporciona al usuario una manera de sacar el recipiente para basura sin necesidad de levantarlo hacia arriba.
