# Papelera para cubo con ruedas Glasdon Jubilee™ 240 litros

- Propiedad del archivo: CONSTRUNARIO
- Formato: FIEBDC-3/2012
- Programa: Construnario Versión 3.51
- Fecha de los precios: 24/04/2023
- Divisa: EUR

**GLASDONJUBILE** u Papelera para cubo con ruedas Glasdon Jubilee™ 240 litros
Papelera para cubo con ruedas Glasdon Jubilee™ 240 litros Material: Durapol (contiene material reciclado y es 100% reciclable al final de la vida útil) Características: Altura: 1.510 mm Anchura: 843 mm Profundidad: 866 mm Capacidad: cubo con ruedas de 240 litros o saco de 300 litros Peso: Papelera: 40 kg Cubo con ruedas: 12,7 kg Sistema sujeta-bolsa: 3,5 kg La papelera para cubo con ruedas Glasdon Jubilee™ 240 es ideal para zonas de mucho paso y puntos de acumulación de mucha basura en lugares turísticos, urbanos, suburbanos y carreteras.
