# Papelera de interior modelo Tweed™ de Glasdon. Capacidad de la papelera: 45 litros

- Propiedad del archivo: CONSTRUNARIO
- Formato: FIEBDC-3/2012
- Programa: Construnario Versión 3.51
- Fecha de los precios: 24/04/2023
- Divisa: EUR

**TWEED** u Papelera de interior modelo Tweed™ de Glasdon. Capacidad de la papelera: 45 litros
Papelera de interior modelo Tweed™ de Glasdon. Capacidad de la papelera: 45 litros Características de diseño: Cenicero cromado una-pieza. Cubo interior de acero galvanizado. Material: Cuerpo: Durapol Cubo interior: acero galvanizado Cubierta: acero con acabado cromado Características: Altura: 783 mm Diámetro: 342 mm Capacidad de la papelera: 45 litros Capacidad del cubo: 39 litros Peso: 6,4 kg El modelo papelera aperturas laterales se suministra con tapa abombada. Fabricada en polietileno Durapol™, esta gama ofrece gran resistencia y durabilidad.
