# Papelera de reciclaje modelo Nexus® Evolution Duo de Glasdon. Capacidad de 160L

- Propiedad del archivo: CONSTRUNARIO
- Formato: FIEBDC-3/2012
- Programa: Construnario Versión 3.51
- Fecha de los precios: 24/04/2023
- Divisa: EUR

**NEXUSEVODU** u Papelera de reciclaje modelo Nexus® Evolution Duo de Glasdon. Capacidad de 160L
Papelera de reciclaje modelo Nexus® Evolution Duo de Glasdon. Capacidad de 160L Características de diseño: Capacidad de 160L disponible con dos paneles de abertura de 80L Paneles de abertura dedicados para configurar en una variedad de opciones Paneles de abertura pivotantes conectados o separados Sistema elástico de sujeción de bolsas Base de ancho reducido para ahorrar espacio Tapa pivotante con posición abierta Accesible desde la parte delantera y trasera Amplia área de personalización Material: Durapol™ Cuerpo + Paneles de abertura Divisores: Material Ecoboard™ Características: Altura: 851mm Longitud: 956mm Profundidad: 430mm Peso: 15.3kg Capacidad: 160L (2 x 80L) También disponible como unidades de configuración Trio y Quad, la Nexus Evolution ofrece una flexibilidad sin rival para permitir al usuario cumplir con los requisitos de cualquier esquema de reciclaje. Disponible en una gran variedad de colores para codificar los paneles de abertura dedicados por colores, al igual que gráficos adhesivos para garantizar el uso correcto del tipo de residuos.
