# Papelera de reciclaje modelo Nexus® Evolution Cuatro. Capacidad de 160L

- Propiedad del archivo: CONSTRUNARIO
- Formato: FIEBDC-3/2012
- Programa: Construnario Versión 3.51
- Fecha de los precios: 24/04/2023
- Divisa: EUR

**NEXUSEVOCU** u Papelera de reciclaje modelo Nexus® Evolution Cuatro. Capacidad de 160L
Papelera de reciclaje modelo Nexus® Evolution Cuatro. Capacidad de 160L Características de diseño: Capacidad de 160L, disponible con cuatro paneles de 40L Paneles de abertura dedicados para configurar en una variedad de opciones Paneles de abertura pivotantes conectados o separados Sistema elástico de sujeción de bolsas Base de ancho reducido para ahorrar espacio Tapa pivotante con posición abierta Accesible desde la parte delantera y trasera Amplia área de personalización Material: Durapol™ Cuerpo + Paneles de abertura Divisores: Material Ecoboard™ Características: Altura: 851mm Longitud: 956mm Profundidad: 430mm Peso: 16kg Capacidad: 160L (4 x 40L) Se pueden agregar gráficos personalizados en las áreas delantera y trasera de la papelera para reciclaje Evolution para conseguir una personalización completa, o usar calcomanías de reciclaje estándar gracias a nuestro Servicio de Personalización. Las áreas empotradas en los lados de la unidad también se pueden usar para personalización si es necesario.
