# Papelera para reciclaje modelo Electra™ 170 Dúo de Glasdon. Capacidad: 60 litros (por unidad de apilado)

- Propiedad del archivo: CONSTRUNARIO
- Formato: FIEBDC-3/2012
- Programa: Construnario Versión 3.51
- Fecha de los precios: 24/04/2023
- Divisa: EUR

**ELECTRA170DUO** u Papelera para reciclaje modelo Electra™ 170 Dúo de Glasdon. Capacidad: 60 litros (por unidad de apilado)
Papelera para reciclaje modelo Electra™ 170 Dúo de Glasdon. Capacidad: 60 litros (por unidad de apilado) Material: Cubo basculante, cubo y placa base: Duratec: contiene un 40% de material reciclado Aberturas: Duratec Banda para bolsas: Durapol™ reforzado Características: Capacidad: 60 litros (por unidad de apilado) Altura con base: 848 mm Anchura de la unidad: 476 mm Profundidad con base: 372 mm Peso sin base*: 3.98 kg (Cada unidad apilable) Peso con base*: 4.78 kg (Cada unidad apilable con base) Peso total con base*: 8.76 kg Anchura del kit de señalización en la parte trasera: 385 mm Altura del kit de señalización en la parte delantera: 319 mm Clasifique la basura fácilmente y ahorre espacio con este juego de 2 cubos apilables para reciclaje. Elija el estilo de abertura y el gráfico para tipo de basura de cada cubo apilable para crear un sistema de reciclaje de interior Nexus Stack 60 para 2 flujos de basura. Cada unidad apilable contiene un cubo basculante extraíble, lo que facilita su vaciado y limpieza sin necesidad de tener que desmontar nada. Incluye base y su elección de aberturas y gráficos de basura estándar.
