# Contenedor para residuos de comida modelo Nexus® Shuttle de Glasdon. Cubeta rígida: 60 litros

- Propiedad del archivo: CONSTRUNARIO
- Formato: FIEBDC-3/2012
- Programa: Construnario Versión 3.51
- Fecha de los precios: 24/04/2023
- Divisa: EUR

**NEXUS SHUTTE** u Contenedor para residuos de comida modelo Nexus® Shuttle de Glasdon. Cubeta rígida: 60 litros
Contenedor para residuos de comida modelo Nexus® Shuttle de Glasdon. Cubeta rígida: 60 litros Características de diseño: Permite diferentes métodos de recogida de residuos. Fácil y rápida de vaciar - reduce los problemas de manejo manual. Fabricada en Durapol™, ofrece excepcional fuerza y durabilidad. La estructura de peso ligero permite al usuario maniobrar la unidad fácilmente. Contornos lisos sin resquicios para asegurar una limpieza y desinfección fácil. Características: Capacidad: Cubeta rígida: 60 litros Sistema sujeta bolsa – maxima capacidad: 60 litros Sistema sujeta bolsa – capacidad reducida: 40 litros Sistema sujeta bolsa – mínima capacidad: 30 litros Altura: 862 mm Anchura: 452 mm Profundidad: 441 mm Peso: Modelo de cubeta rígida: 8 kg Modelo sujeta bolsa (con una bandeja): 5,5 kg< El contenedor Nexus Shuttle para residuos de cocina es ideal para cocinas comerciales, restaurantes y cafeterías. Su grande apertura accionada por pedal asegura una gestión de residuos rápida e higiénica.
