# Soporte para bolsa de basura modelo TSU™ de Glasdon

- Propiedad del archivo: CONSTRUNARIO
- Formato: FIEBDC-3/2012
- Programa: Construnario Versión 3.51
- Fecha de los precios: 24/04/2023
- Divisa: EUR

**TSU** u Soporte para bolsa de basura modelo TSU™ de Glasdon
Soporte para bolsa de basura modelo TSU™ de Glasdon Características de diseño: Clasificación de 3 estrellas para el modelo de muro. Diseño único y compacto. Soportes para bolsas en distintos colores para reducir la posibilidad de contaminación cruzada. Puede utilizarse como una unidad dual o individual. Puntos de fijación reforzados. Áreas de fijación retraídas para prevenir la ruptura y el enganche de las bolsas. Perfil delgado con bordes redondeados para no interferir con el flujo de peatones. Sujeción de la bolsa con hebilla de liberación lateral. Construcción duradera de acero con revestimiento Armortec. Características: Soporte Para Bolsas Sin Tapa Ancho: 512 mm Profundidad: 215 mm Profundidad de Apertura: 140 mm Altura: 135 mm Peso: 5 kg Capacidad: Hasta 180 litros Tamaño de Bolsa Recomendado: 840 x1250 mm (180 l.) El soporte para bolsa de basura TSU™ es una unidad de soporte para bolsas para la recolección de basura general y papel con un diseño compacto y curvo que asegura la mínima intrusión en espacios públicos.
