# Contenedor para plástico modelo Glasdon Jubilee™ 110. Capacidad de la papelera: 130 litros

- Propiedad del archivo: CONSTRUNARIO
- Formato: FIEBDC-3/2012
- Programa: Construnario Versión 3.51
- Fecha de los precios: 24/04/2023
- Divisa: EUR

**JUBL110** u Contenedor para plástico modelo Glasdon Jubilee™ 110. Capacidad de la papelera: 130 litros
Contenedor para plástico modelo Glasdon Jubilee™ 110. Capacidad de la papelera: 130 litros Características de diseño: Tapa abombada Cuatro aperturas Acabado anti-pegatinas Cierre de 3 anclajes Cierre con llave o sistema de apertura con el pie Bandeja porta cubo Material: Cuerpo y puerta: Durapol™ Características: Capacidad de la papelera: 130 litros Capacidad del cubo: 110 litros Altura: 1158 mm Anchura: 598 mm Profundidad: 553 mm Peso: 28,4 kg (con cubo interior) Una papelera con diseño tradicional, la papelera Glasdon Jubilee 110 ofrece características excepcionales. Un sistema de cerradura oculto asegura el cierre de la puerta. El diseño de las superficies laterales combate las pegatinas y los grafiti. La cubierta redondeada incrementa la robustez de la papelera y evita la acumulación de residuos.
