# Banco con respaldo modelo Lowther™ de Glasdon

- Propiedad del archivo: CONSTRUNARIO
- Formato: FIEBDC-3/2012
- Programa: Construnario Versión 3.51
- Fecha de los precios: 24/04/2023
- Divisa: EUR

**LOWTHER** u Banco con respaldo modelo Lowther™ de Glasdon
Banco con respaldo modelo Lowther™ de Glasdon Características de diseño: Asiento asequible de polímero/metal Extremos del asiento de aluminio recubierto de Armortec (contiene contenido reciclado) Estructura de soporte de acero rígido con forma de L (no aplicable a los modelos comprados con listones Vandalex) Acabado en resistente Armortec Diseño robusto resistente al vandalismo Mantenimiento mínimo Opcionalmente tapas de plástico antivandalismo Materiales resistentes a la intemperie Gran selección de listones Material: Listones: Timberpol, Enviropol o Vandalex Estructura de soporte: Acero con recubrimiento Armortec Extremos del asiento: Aluminio fundido con recubrimiento de Armortec Características: Con 10 listones Enviropol o Timberpol: Largo: 1.903 mm Profundidad: 584 mm Altura del asiento: 430 mm Altura total: 830 mm Peso total incluyendo; Listones de Enviropol: 65 kg Listones de Timberpol: 75 kg Diseñado para coordinar con el mobiliario urbano existente y los diseños tradicionales, este duradero banco de exterior es ideal para sentarse en zonas recreativas, sitios patrimoniales, lugares de costa y centros urbanos.
