# Banco con respaldo modelo Fenix™ de Glasdon

- Propiedad del archivo: CONSTRUNARIO
- Formato: FIEBDC-3/2012
- Programa: Construnario Versión 3.51
- Fecha de los precios: 24/04/2023
- Divisa: EUR

**FENIX** u Banco con respaldo modelo Fenix™ de Glasdon
Banco con respaldo modelo Fenix™ de Glasdon Características de diseño: Incluye tornillos de fijación. Materiales reciclados ecológicos. Diseño robusto resistente al vandalismo. Nunca necesita pintura. Magnífica fuerza. Mantenimiento mínimo: no necesita tratamiento de superficie. Resistente a la intemperie, no se pudre. Material: Traviesas: Enviropol o Timberpol Patas: Enviropol Características: Largo: 1.790 mm Profundidad: 574 mm Altura del banco: 428 mm Altura total: 702 mm Peso (Enviropol): 75 kg Peso (Timberpol): 79 kg El banco con respaldo Fénix viene en una gama de colores naturales y tiene un estilo rústico, ideal para parques y paseos marítimos.
