# Mesa de picnic modelo Pembridge™ de Glasdon

- Propiedad del archivo: CONSTRUNARIO
- Formato: FIEBDC-3/2012
- Programa: Construnario Versión 3.51
- Fecha de los precios: 24/04/2023
- Divisa: EUR

**PEMBRIDGE** u Mesa de picnic modelo Pembridge™ de Glasdon
Mesa de picnic modelo Pembridge™ de Glasdon Características de diseño: Materiales ecológicos reciclados. Fácil acceso a asientos para hasta 8 personas. Lamas redondeadas en todas las esquinas para mayor seguridad y confort. Diseño resistente al vandalismo. Elija entre dos materiales para las lamas y tres colores. No necesita pintura. Gran resistencia. Material: Armazón: Enviropol™ Lamas: Enviropol o Timberpol™ Características: Largo: 1800mm Profundidad: 1800mm Altura de asiento: 450mm Altura total: 764mm Peso total: Lamas de Enviropol: 180kg, Lamas de Timberpol: 196kg. Peso total incluyendo el palé: Lamas de Enviropol: 230kg, Lamas de Timberpol: 246kg. Fabricada con 100% material reciclado, la atractiva Mesa Picnic Pembridge™ dispone de asientos para hasta 8 personas. Una solución robusta, duradera y sostenible. Su diseño, realzado por las secciones redondeadas en todos sus asientos así como en los bordes de la mesa otorga confort y seguridad. Disponible en una variedad de colores de lamas y materiales ecológicos.
