# Mesa de picnic modelo Bowland™ de Glasdon

- Propiedad del archivo: CONSTRUNARIO
- Formato: FIEBDC-3/2012
- Programa: Construnario Versión 3.51
- Fecha de los precios: 24/04/2023
- Divisa: EUR

**BOWLAND** u Mesa de picnic modelo Bowland™ de Glasdon
Mesa de picnic modelo Bowland™ de Glasdon Material: Armazón: Acero suave revestido con Armortec™. Lamas: Enviropol™, Timberpol™ o Vandalex™. Características Largo: 1790mm Profundidad: 1318mm Altura del asiento: 458mm Largo del asiento: 1790mm Altura total: 758mm Peso total incluyendo: Lamas de Enviropol: 114kg, Lamas de Timberpol: 124kg, Lamas de Vandalex: 60kg La mesa de picnic Bowland es extremadamente versátil para cumplir con las necesidades de tus espacios exteriores gracias a las distintas opciones de color para las lamas y el acabado de los materiales. Su armazón, curvo y liso, ofrece un acceso fácil mientras el asiento redondeado, así como la superficie de la mesa, aumentan el comfort y la seguridad, eliminando las esquinas afiladas.
