# Mesa de picnic modelo Clifton™ de Glasdon

- Propiedad del archivo: CONSTRUNARIO
- Formato: FIEBDC-3/2012
- Programa: Construnario Versión 3.51
- Fecha de los precios: 24/04/2023
- Divisa: EUR

**CLIFTON** u Mesa de picnic modelo Clifton™ de Glasdon
Mesa de picnic modelo Clifton™ de Glasdon Características de diseño: Se puede suministrar completamente montado o en paquete plano Materiales reciclados ecológicos. Diseño robusto resistente al vandalismo. Nunca necesita pintura. Magnífica fuerza. Mantenimiento mínimo: no necesita tratamiento de superficie. Resistente a la intemperie, no se pudre. Duradero. Coordina con otros muebles urbanos de Glasdon. Material: Traviesas: Enviropol o Timberpol Patas: Enviropol Tornillos: acero inoxidable Características: Largo total: 1.790 mm Largo del asiento: 1.790 mm Altura total: 768 mm Altura del asiento: 458 mm Profundidad: 1.310 mm GPeso (Enviropol): 140 kg Peso (Timberpol): 150 kg Una atractiva y funcional mesa que resistirá un uso intensivo en cualquier entorno al aire libre.
