# Caja para aro salvavidas modelo Guardian™ de Glasdon

- Propiedad del archivo: CONSTRUNARIO
- Formato: FIEBDC-3/2012
- Programa: Construnario Versión 3.51
- Fecha de los precios: 24/04/2023
- Divisa: EUR

**GUARDIAN** u Caja para aro salvavidas modelo Guardian™ de Glasdon
Caja para aro salvavidas modelo Guardian™ de Glasdon Características de diseño: El Sistema de Liberación Rápida de Cuerda Ropemaster™ ayuda a ahorrar preciosos segundos en los intentos de rescate. Bisagras fuertes y resistentes a la corrosión y el vandalismo. El sellado a prueba de agua minimiza el daño a la cuerda y el salvavidas por exposición al agua salada. Las palancas de cierre reducen el riesgo de apertura por viento o impactos de olas. Simples instrucciones gráficas informan al rescatista de cómo utilizar el equipo. Elija entre tres métodos de fijación - Montaje en poste, montaje en raíl o montaje en muro. Material: Caja: Durapol. Salvavidas: Polietileno. Fijaciones: Acero inoxidable. Poste: Acero suave con revestimiento de Armortec. La caja para aro salvavidas Guardian™ de Glasdon ofrece la protección ideal para los salvavidas y la boya de rescate B-Line. La alta visibilidad y el diseño de la unidad hace que sea fácilmente reconocible en situaciones de emergencia.
