# Papelera-cenicero modelo Integro City™ de Glasdon. Capacidad del cubo interior: 35 litros

- Propiedad del archivo: CONSTRUNARIO
- Formato: FIEBDC-3/2012
- Programa: Construnario Versión 3.51
- Fecha de los precios: 24/04/2023
- Divisa: EUR

**INTEGROCIT** u Papelera-cenicero modelo Integro City™ de Glasdon. Capacidad del cubo interior: 35 litros
Papelera-cenicero modelo Integro City™ de Glasdon. Capacidad del cubo interior: 35 litros Características de diseño: Placa apaga-cigarrillos de acero inoxidable. Tamaño reducido-anchura reducida. Cerradura con llave de cierre automático. Adhesivo distintivo cenicero. Material: Cuerpo y puerta: Durapol™ Cubo interior y contenedor: acero Parrilla: acero inoxidable Características: Capacidad del cubo interior: 35 litros Contenedor de cenicero: 5 litros Altura: 1.142 mm Anchura: 439 mm Fondo: 349 mm Peso: 14 kg La Integro City es una estilizada papelera cenicero ‘2 en 1’ que incorpora tanto cenicero como contenedor para basura en la misma unidad. Es la solución perfecta para las ubicaciones en las que se necesita un punto de control para ambos residuos. El diseño moderno de esta papelera con base de ancho reducido, la hace adecuada para entornos urbanos modernos y resulta útil en muchos otros lugares.
