# Cenicero para fijación a pared modelo Ashmount SG™ de Glasdon. Capacidad: 3 litros

- Propiedad del archivo: CONSTRUNARIO
- Formato: FIEBDC-3/2012
- Programa: Construnario Versión 3.51
- Fecha de los precios: 24/04/2023
- Divisa: EUR

**ASHMOUNT** u Cenicero para fijación a pared modelo Ashmount SG™ de Glasdon. Capacidad: 3 litros
Cenicero para fijación a pared modelo Ashmount SG™ de Glasdon. Capacidad: 3 litros Características de diseño: Tapa abombada de aluminio anodizado. Una parte exterior resistente. Una puerta que se abre a 180°. Placa apaga-cigarrillos y aperturas de acero inoxidable. Kit de fijación a pared Material: Cuerpo o puerta: polietileno Durapol™ Cierre: policarbonato Parrilla: acero inoxidable Tope: aluminio Sistema SmokeGuard: aluminio Cubo interior: acero galvanizado Características: Altura: 529 mm Anchura: 191 mm Profundidad: 115 mm Capacidad: 3 litros Peso: 1,98 kg Ideal para centros urbanos, postes de iluminación en las aceras y áreas de espera, este cenicero a pared tiene una placa para apagar las colillas y proporciona seguridad contra incendios para una máxima seguridad.
