# Cenicero de pie modelo Ashguard SG™ de Glasdon. Capacidad: 10 litros

- Propiedad del archivo: CONSTRUNARIO
- Formato: FIEBDC-3/2012
- Programa: Construnario Versión 3.51
- Fecha de los precios: 24/04/2023
- Divisa: EUR

**ASHGUARDSG** u Cenicero de pie modelo Ashguard SG™ de Glasdon. Capacidad: 10 litros
Cenicero de pie modelo Ashguard SG™ de Glasdon. Capacidad: 10 litros Características de diseño: Tapa abombada de aluminio anodizado. Una parte exterior resistente. 2 placas apaga-cigarrillos y aperturas de acero inoxidable. Cubo interior de acero galvanizado. Puerta desmontable. Fácilmente identificable. Cubo de acero galvanizado. Material: Cuerpo y puerta: Durapol™ Parrillas: acero inoxidable Tope: aluminio Sistema SmokeGuard: aluminio Cubo interior: acero galvanizado Características: Capacidad: 10 litros Altura: 1030 mm Anchura: 270 mm Profundidad: 210 mm Peso: 8,7 kg El Ashguard SG es un cenicero exterior de doble cara ideal para las entradas. Tiene una gran capacidad y es de fácil acceso.
