# Esparcidora de sal modelo Cruiser™ 1000 de Glasdon. Capacidad: 430 litros

- Propiedad del archivo: CONSTRUNARIO
- Formato: FIEBDC-3/2012
- Programa: Construnario Versión 3.51
- Fecha de los precios: 24/04/2023
- Divisa: EUR

**CRUISER** u Esparcidora de sal modelo Cruiser™ 1000 de Glasdon. Capacidad: 430 litros
Esparcidora de sal modelo Cruiser™ 1000 de Glasdon. Capacidad: 430 litros Características: Capacidad: 430 litros Peso en vacío: 250 kg Tara máxima autorizada: 750 kg Carga máxima autorizada: 500 kg Anchura máximo de cobertura: 10 metros aproximadamente Velocidad máxima de trabajo: 30 km/h La Cruiser 1000 es una esparcidora remolcable de gran capacidad que se puede utilizar para echar el material. Ideal para esparcir la sal en grandes áreas tales como calles residenciales y parques empresariales.
