# Contenedor de sal modelo Orbistor™ de Glasdon. 800L

- Propiedad del archivo: CONSTRUNARIO
- Formato: FIEBDC-3/2012
- Programa: Construnario Versión 3.51
- Fecha de los precios: 24/04/2023
- Divisa: EUR

**ORBISTOR** u Contenedor de sal modelo Orbistor™ de Glasdon. 800L
Contenedor de sal modelo Orbistor™ de Glasdon. 800L Características: Capacidad: 800 litros Altura: 992 mm Longitud: 1.280 mm Profundidad: 1.280 mm Volumen: 1.000 kg de sal Superficie de cobertura: 20.000 m² approx Contenedores fabricados en Durapol™ coloreado en masa, un modo muy práctico de acumular sal. Su diseño impide la acumulación de agua en su interior, evitando la humedad. Incorporan en su base molduras que facilitan el transporte con máquinas elevadoras. Máxima capacidad para reducir la frecuencia de llenado. Con asas incorporadas para facilitar su traslado.
