# Contenedor de sal modelo Nestor™ de Glasdon. 400L

- Propiedad del archivo: CONSTRUNARIO
- Formato: FIEBDC-3/2012
- Programa: Construnario Versión 3.51
- Fecha de los precios: 24/04/2023
- Divisa: EUR

**NESTOR** u Contenedor de sal modelo Nestor™ de Glasdon. 400L
Contenedor de sal modelo Nestor™ de Glasdon. 400L Material: Durapol™ Características: Capacidad: 400 litros Volumen: 500 kg de arena/sal (o aproximadamente 20 x 25 kg sacos) Anchura: 725 mm Altura: 950 mm Longitud: 1.150 mm Superficie de cobertura: 10,000 m² a 50 gms/m² El contenedor de sal Nestor 400 ofrece excepcional resistencia y durabilidad gracias al material en que está fabricado y el diseño de la tapa, bisagra y cuerpo. El contenedor proporciona 400 litros de capacidad para almacenar 500 kg de sal o arena. El diseño de la tapa y el cierre alrededor de la apertura canalizan el agua de lluvia fuera del interior del contenedor, ayudando a que el contenido permanezca seco. La tapa gira completamente al abrir la unidad, garantizando rápido y cómodo acceso y permitiendo apilar hasta 3 contenedores para transporte o almacenaje.
