# Contenedor modelo Combo Delta™ de Glasdon. Capacidad: 140 litros

- Propiedad del archivo: CONSTRUNARIO
- Formato: FIEBDC-3/2012
- Programa: Construnario Versión 3.51
- Fecha de los precios: 24/04/2023
- Divisa: EUR

**COMDELTA** u Contenedor modelo Combo Delta™ de Glasdon. Capacidad: 140 litros
Contenedor modelo Combo Delta™ de Glasdon. Capacidad: 140 litros Material: Cuerpo y puerta: Durapol Sistema sujeta bolsa: acero inoxidable Características: Capacidad: 140 litros Altura: 1550 mm Amplitud de la aperture: 530 mm Ancho: 470 mm Fondo: 640 mm Peso: 21 kg El Combo Delta ofrece una capacidad de 140L, la gran apertura facilita su uso y el gráfico con la diana incentiva su uso. La gran apertura está especialmente diseñada para usar desde el vehículo, así como para clientes a pie. Para los restaurantes con servicio por ventanilla puede ayudar a reducir los residuos en el aparcamiento y por lo tanto el coste en mantenimiento. La unidad incluye un gráfico con forma de diana en colores rojo y blanco. Molduras sobre la apertura y a ambos lados del contenedor localizan gráficos adicionales para incentivar un uso correcto.
