# Contenedor para residuos de comida modelo Hippo™ de Glasdon

- Propiedad del archivo: CONSTRUNARIO
- Formato: FIEBDC-3/2012
- Programa: Construnario Versión 3.51
- Fecha de los precios: 24/04/2023
- Divisa: EUR

**HIPPO** u Contenedor para residuos de comida modelo Hippo™ de Glasdon
Contenedor para residuos de comida modelo Hippo™ de Glasdon Características de diseño: Pedal y tapa en varios colores. Sistema sujeta bolsa. Material: Cuerpo y tapa: Durapol™ Sistema sujeta bolsa: acero inoxidable Características: Capacidad: 85 litros Altura: 960 mm Anchura: 530 mm Profundidad: 550 mm Peso: 14 kg Deliberadamente diseñado para donde se preparan los alimentos, la papelera de residuos de cocina Hippo permite la higiene eficaz y eliminación de residuos dentro de cantinas, restaurantes y cafeterías.
