# Cubo de reciclaje extraíble modelo Nexus® Caddy de Glasdon

- Propiedad del archivo: CONSTRUNARIO
- Formato: FIEBDC-3/2012
- Programa: Construnario Versión 3.51
- Fecha de los precios: 24/04/2023
- Divisa: EUR

**NEXUSCADDY** u Cubo de reciclaje extraíble modelo Nexus® Caddy de Glasdon
Cubo de reciclaje extraíble modelo Nexus® Caddy de Glasdon Características de diseño: Fabricada con nuestro polímero Durapol™ especialmente formulado, un material duradero y resistente Disponible con uno, dos o tres flujos de residuos, lo que mejor se adapte a sus necesidades de reciclaje Sistema de retención de saco fácil de usar para un vaciado y una manipulación manual sin problemas Ideal para encajar en cualquier armario estándar (610mm x 610mm) se puede usar con o sin puertas de mueble Características: Anchura: 493mm Altura: 775mm Profundidad: 610mm Capacidades: 1 x 120L / 2 x 60L / 3 x 40L Peso con 1 flujo de residuos: 10kg Peso con 2 flujos de residuos: 12kg Peso con 3 flujos de residuos: 14kg Cubo de reciclaje extraíble Nexus Caddy es una unidad de recogida de reciclables y de basura diseñada para ser escondida en un armario a nivel de suelo o encajada debajo de una encimera de cocina.
