# Banco con respaldo modelo Fusion™ de Glasdon

- Propiedad del archivo: CONSTRUNARIO
- Formato: FIEBDC-3/2012
- Programa: Construnario Versión 3.51
- Fecha de los precios: 24/04/2023
- Divisa: EUR

**FUSION** u Banco con respaldo modelo Fusion™ de Glasdon
Banco con respaldo modelo Fusion™ de Glasdon Características de diseño: Perfiles Vandalex con acabado efecto madera. Resistente al fuego. Perfiles en material 100% reciclado. Diseño resistente y antivandálico. Muy bajo mantenimiento. Materiales aptos para exterior. Combina con otros productos Glasdon. Se entrega completamente ensamblado. Se puede suministrar una placa conmemorativa de acero inoxidable con el asiento - entra en contacto con nosotros para obtener más información. Material: Perfil asiento: Vandalex 100% material reciclado Estructura asiento: Acero con acabado Armortec™ Características: Largo 1.800 mm Profundidad: 585 mm Altura del asiento: 430 mm Altura total: 775 mm Peso: 33 kg El banco con respaldo Fusión está disponible en diferentes estilos. Los acabados con efecto madera son ideales para parques, plazas y espacios públicos abiertos, mientras que el acabado negro se adaptan a un entorno moderno.
