# Banco sin respaldo modelo Venturo™ de Glasdon

- Propiedad del archivo: CONSTRUNARIO
- Formato: FIEBDC-3/2012
- Programa: Construnario Versión 3.51
- Fecha de los precios: 24/04/2023
- Divisa: EUR

**VENTURO** u Banco sin respaldo modelo Venturo™ de Glasdon
Banco sin respaldo modelo Venturo™ de Glasdon Características de diseño: Acabado en Armortec del panel horizontal y patas. Silueta aerodinámica del panel del asiento. Remate lateral/apoyabrazos. Cubre tornillos de seguridad. Tornillos de fijación de seguridad. Kit de fijación a cemento. Material: Panel horizontal: Aluminio con acabado en Armortec Patas y apoyabrazos: Acero con acabado Armortec Características: Largo: 1.800 mm Profundidad: 415 mm Altura del asiento: 500 mm Altura total: 660 mm Peso: 22,3 kg Peso (cada apoyabrazos): 1,4 kg El banco sin respaldo público Venturo es una pieza moderna de mobiliario urbano, se ve muy elegante y es muy robusto.
