# Banco con respaldo modelo Alturo™ de Glasdon

- Propiedad del archivo: CONSTRUNARIO
- Formato: FIEBDC-3/2012
- Programa: Construnario Versión 3.51
- Fecha de los precios: 24/04/2023
- Divisa: EUR

**ALTURO** u Banco con respaldo modelo Alturo™ de Glasdon
Banco con respaldo modelo Alturo™ de Glasdon Características de diseño: Acabado en Armortec del panel horizontal y patas. Silueta aerodinámica del panel del asiento y el respaldo. Cubre tornillos de seguridad. Tornillos de fijación de seguridad. Kit de fijación a cemento. Material: Aluminio con acabado en Armortec Características: Largo: 1.715 mm Profundidad: 550 mm Altura del asiento: 510 mm Altura total: 875 mm Peso: 31,9 kg Peso (cada apoyabrazos): 1,5 kg El banco con respaldo Alturo tiene un aspecto moderno y elegante, y es ideal para espacios abiertos públicos modernos.
