# Bolardo modelo Neopolitan™ 20 de Glasdon

- Propiedad del archivo: CONSTRUNARIO
- Formato: FIEBDC-3/2012
- Programa: Construnario Versión 3.51
- Fecha de los precios: 24/04/2023
- Divisa: EUR

**NEOPOLITAN** u Bolardo modelo Neopolitan™ 20 de Glasdon
Bolardo modelo Neopolitan™ 20 de Glasdon Caracteristicas de diseño: Cuatro tornillos para su fijación a suelo. Material: Bolardo: Durapol Fijación: acero galvanizado Características: Altura sobre nivel de suelo: 925 mm Diámetro principal: 150 mm Diámetro máximo: 200 mm Peso (funda): 3,5 kg Peso (bolardo) máximo: 4,7 kg Peso (tubo reforzado): 5 kg Las bolardos Neopolitan son parte de la completa gama de mobiliario urbano Neopolitan, y están fabricadas en polietileno Durapol™ de alta resistencia.
