# Papelera para residuos caninos modelo Terrier 25™ de Glasdon

- Propiedad del archivo: CONSTRUNARIO
- Formato: FIEBDC-3/2012
- Programa: Construnario Versión 3.51
- Fecha de los precios: 24/04/2023
- Divisa: EUR

**TERRIER25** u Papelera para residuos caninos modelo Terrier 25™ de Glasdon
Papelera para residuos caninos modelo Terrier 25™ de Glasdon Características de diseño: Icono de uso en vinilo ultra-resistente. Cubo interior de polietileno. Preparada para su fijación a poste o pared. Material: Cuerpo: Duraplus™ Cuerpo de la papelera: Durapol™ Cierre: acero inoxidable Cubo interior: polietileno Características: Capacidad: 25 litros Altura: 570 mm Anchura: 380 mm Profundidad: 315 mm Peso: 3,7 kg Diseñado para ser montado a poste o a pared, el Terrier 25 es un contenedor de residuos caninos resistente para el uso al aire libre. Ideal para parques y áreas de recreación.
