# Contenedor de reciclaje modelo Nexus® 100 de Glasdon

- Propiedad del archivo: CONSTRUNARIO
- Formato: FIEBDC-3/2012
- Programa: Construnario Versión 3.51
- Fecha de los precios: 24/04/2023
- Divisa: EUR

**NEXUS100** u Contenedor de reciclaje modelo Nexus® 100 de Glasdon
Contenedor de reciclaje modelo Nexus® 100 de Glasdon Características de diseño: Sistema sujeta bolsa Puerta superior basculante Puerta frontal desmontable Bandeja anti goteo Base con protectores del suelo Material: Cuerpo, puerta, tapa o panel con apertura: Duratec™ Sistema sujeta-bolsa, base con protectores de suelo: Durapol™ Características: Capacidad: 100 litros Capacidad estimada papel: 30 kg ó 9,000 hojas Capacidad estimada latas 300 ml: 130 unidades Capacidad estimada botellas 500 ml: 95 unidades Altura: 1007 mm Profundidad: 397 mm Anchura: 544 mm Anchura con depósito lateral: 677 mm Anchura con dos depósitos: 810 mm Peso: 12 kg La unidad ofrece una extraordinaria flexibilidad para ajustarse a distintos esquemas de separación de residuos. Puede ser agrupada en varias posiciones para crear un punto de reciclaje.
