# Soporte para bolsa de basura modelo Orbis™ Trio de Glasdon

- Propiedad del archivo: CONSTRUNARIO
- Formato: FIEBDC-3/2012
- Programa: Construnario Versión 3.51
- Fecha de los precios: 24/04/2023
- Divisa: EUR

**ORBISTRIO** u Soporte para bolsa de basura modelo Orbis™ Trio de Glasdon
Soporte para bolsa de basura modelo Orbis™ Trio de Glasdon Características de diseño: Disponible con o sin tapa. Bisagra moldeada integralmente Sistema sujeta bolsa Fácil borrado de grafiti y retirada de pegatinas Gráficos para recogida selectiva Construcción duradera Material: Cuerpo y tapa: Durapol Características: Capacidad: 330 litros (dependiendo del tipo de bolsa) Altura (con tapa): 184 mm Altura (sin tapa): 135 mm Diámetro (Por unidad Orbis): 412 mm Máximo Profundidad: 456 mm Peso (Por unidad Orbis): 1.2kg El portabolsas Trio Orbis es un portabolsas de tres caras diseñado específicamente para el transporte, aeropuertos y recintos deportivos. Los sacos transparentes para cada sección permiten una alta visibilidad para cuando la necesidad de seguridad es alta. Se suministra de serie con un soporte de montaje de 3 puntos para montar tres unidades Orbis en un poste existente.
