# Papelera de reciclaje modelo Nexus® Evolution City Cuatro de Glasdon. Capacidad: 160L

- Propiedad del archivo: CONSTRUNARIO
- Formato: FIEBDC-3/2012
- Programa: Construnario Versión 3.51
- Fecha de los precios: 24/04/2023
- Divisa: EUR

**NEXUSCITYCU** u Papelera de reciclaje modelo Nexus® Evolution City Cuatro de Glasdon. Capacidad: 160L
Papelera de reciclaje modelo Nexus® Evolution City Cuatro de Glasdon. Capacidad: 160L Características de diseño: Capacidad de 160L, disponible con cuatro paneles de 40L La apertura cóncava otorga protección contra los elementos. Paneles de apertura dedicados que pueden colocarse en varias configuraciones. Sistema elástico de sujeción de bolsas. ¿Qué es esto? Diseño estrecho para ahorrar espacio. Amplia área de personalización. Tapa pivotante con soporte. Accesible anterior y posteriormente. Cerradura dual. Material: Cuerpo, Cubierta y Paneles de Apertura: Durapol™. Características: Altura: 1074mm Longitud: 956mm Profundidad: 430mm Peso: 20kg Capacidad: 160L La papelera de reciclaje Nexus® Evolution City Cuatro es una unidad de reciclaje de exterior de 160 litros con múltiples flujos de residuos, consistente en una cubierta con cuatro aperturas codificadas por color para ajustarse a sus necesidades de reciclaje.
