# Papelera selectiva modular modelo Nexus® 100 Duo de Glasdon

- Propiedad del archivo: CONSTRUNARIO
- Formato: FIEBDC-3/2012
- Programa: Construnario Versión 3.51
- Fecha de los precios: 24/04/2023
- Divisa: EUR

**NEXUS100DUO** u Papelera selectiva modular modelo Nexus® 100 Duo de Glasdon
Papelera selectiva modular modelo Nexus® 100 Duo de Glasdon Características de diseño: Sistema sujeta-bolsas Tapa pivotante con sistema de fijación Puerta extraíble Ruedas de alta resistencia en la puerta Depósito contenedor de líquido lateral de 8 litros con gráfico de vaso El Colector de vasos ubicado a la derecha como estándar Material: Nexus 100 Duo: Duratec & Durapol Colector de Vasos Centrum: Acero inoxidable grado 304 y bandeja de goteo de Duratec Colector de vasos Nexus: Durapol y bandeja de goteo de Duratec Características: Dimensiones generales con el Colector de vasos Nexus: Altura: 1.007 mm Anchura: 862 mm Profundidad: 397 mm Peso: 16,1 kg Mejore el reciclaje de vasos de papel en sus instalaciones con la Papelera selectiva modular multiusos Nexus 100 Duo. Combina la popular papelera de reciclaje Nexus 100 Duo con características de reciclaje de vasos, para ofrecer una solución integral para la recogida y el reciclaje de residuos dentro de una unidad que ocupa un pequeño espacio.
