# Colector de vasos modelo Centrum™ de Glasdon

- Propiedad del archivo: CONSTRUNARIO
- Formato: FIEBDC-3/2012
- Programa: Construnario Versión 3.51
- Fecha de los precios: 24/04/2023
- Divisa: EUR

**CENTRUMVA** u Colector de vasos modelo Centrum™ de Glasdon
Colector de vasos modelo Centrum™ de Glasdon Material: Cuerpo principal: Acero inoxidable del grado 304 Bandeja de goteo: Duratec™ Características: Altura: 875 mm Anchura: 160 mm Profundidad: 153 mm Diámetro del colector de vasos: 100 mm Peso del colector de vasos: 2,05 kg Capacidad de la bandeja de goteo: 1 litro El elegante colector de vasos desechables Centrum™ permite apilar correctamente hasta 70 vasos de papel usados para su recogida y reciclaje eficiente. Puede instalarse como una solución independiente, montada en la pared o combinar para crear una estación de reciclaje en un lugar a la vista o en la trastienda.
