# Marquesina modelo Modus™ de Glasdon

- Propiedad del archivo: CONSTRUNARIO
- Formato: FIEBDC-3/2012
- Programa: Construnario Versión 3.51
- Fecha de los precios: 24/04/2023
- Divisa: EUR

**MARMODUS** u Marquesina modelo Modus™ de Glasdon
Marquesina modelo Modus™ de Glasdon Características de diseño: Cubierta en Durapol™. Panel color doble cara Ecoboard™. Estructura fabricada en Vandalex™. Acabado PETG. Pies de altura ajustable. Tornillos de fijación a suelo. Se entrega completamente ensamblada. Material: Cubierta: Durapol Marco: Vandalex Panel acabado Ecoboard: polietileno 100% reciclado Patas: acero con acabado Armortec Acabado: 5 mm PETG Características: Marquesina Modus 770 Altura: 2.355 mm Anchura: 1.615 mm Profundidad: 1.085 mm Marquesina Modus 1280 Altura: 2.355 mm Anchura: 1.615 mm Profundidad: 1.415 mm El Modus es muy versátil y puede ser utilizado como una zona de espera o zona de fumadores, mientras que los paneles laterales ayudan a proteger contra el viento y la lluvia.
