# Pinza para recoger basura modelo Litta-Pikka™ de Glasdon

- Propiedad del archivo: CONSTRUNARIO
- Formato: FIEBDC-3/2012
- Programa: Construnario Versión 3.51
- Fecha de los precios: 24/04/2023
- Divisa: EUR

**LITTAPIKKA** u Pinza para recoger basura modelo Litta-Pikka™ de Glasdon
Pinza para recoger basura modelo Litta-Pikka™ de Glasdon Material: Litta-Pikka: fabricada en tubo reforzado Pinza, guía central y bisagra: polímero absorbe impactos Herrajes: acero inoxidable Características: Longitud: 892 mm Peso: 0,5 kg Recoga los residuos del suelo con facilidad utilizando la herramienta Pinza para recoger basura Litta-Pikka. Funciona como extensión del brazo y se acciona como una pinza. Con un fácil movimiento, este sencillo accesorio evita la manipulación directa de basura poco higiénica. La pinza Litta Pikka ha sido mejorada para prolonga su ya duradero servicio. Todas sus piezas están fabricadas con los materiales más robustos y resistentes para soportar el duro uso al que están expuestas.
