# Carro de limpieza Space-Liner™ de Glasdon. Individual 100L

- Propiedad del archivo: CONSTRUNARIO
- Formato: FIEBDC-3/2012
- Programa: Construnario Versión 3.51
- Fecha de los precios: 24/04/2023
- Divisa: EUR

**SPACELINER100** u Carro de limpieza Space-Liner™ de Glasdon. Individual 100L
Carro de limpieza Space-Liner™ de Glasdon. Individual 100L Características de diseño: Panel frontal. Ruedas macizas de caucho elástico. Cubo. Ruedas auxiliares (facilitan la maniobra y la subida de aceras). Bandas y elementos reflectantes. Soportes laterales para transporte de herramientas. Sistema sujeta bolsa en un cubo. Caja de operario con llave. Material: Chasis: acero con acabado Armortec™ Cubo principal: Durapol™ Tapa: Durapol Panel frontal: Durapol Caja de operario: Duraplus™ Características: Capacidad: 100 litros Largo total: 1.340 mm Anchura: 630 mm Altura: 970 mm Peso: 42 kg Altura del cubo: 680 mm Ideal para su uso por las empresas y los ayuntamientos para recoger basura, el carro de limpieza viaria Spaceliner individual está disponible en diferentes colores.
