# Bolardo modelo Infomaster™ de Glasdon

- Propiedad del archivo: CONSTRUNARIO
- Formato: FIEBDC-3/2012
- Programa: Construnario Versión 3.51
- Fecha de los precios: 24/04/2023
- Divisa: EUR

**INFOMASTER** u Bolardo modelo Infomaster™ de Glasdon
Bolardo modelo Infomaster™ de Glasdon Características de diseño: Estructura sólida. Base estrecha. Doble cara. Zona para los gráficos protegida. Tres puntos de anclaje. Varias opciones de fijación disponibles (Tornillos o pernos ajustables). Protectores para los tornillos. Material: Durapol™ Características: Altura: 1196 mm Anchura: 370 mm Profundidad: 171 mm Peso: 6 kg Gráfico Altura: 248 mm Anchura: 308 mm El bolardo Infomaster con señal de trafico es perfecto para el marcado de las restricciones de aparcamiento en la calle y en los aparcamientos, o para marcar carriles bici.
