# Papelera para reciclaje de envases modelo Electra™ 85 de Glasdon

- Propiedad del archivo: CONSTRUNARIO
- Formato: FIEBDC-3/2012
- Programa: Construnario Versión 3.51
- Fecha de los precios: 24/04/2023
- Divisa: EUR

**ELECTRA85** u Papelera para reciclaje de envases modelo Electra™ 85 de Glasdon
Papelera para reciclaje de envases modelo Electra™ 85 de Glasdon Características de diseño: Diseño superior abierto para facilitar el uso Combina con los modelos de papeleras de reciclaje Electra originales Hay varias opciones de personalización disponibles para ayudar a identificar los flujos de residuos. Opcionalmente se puede pedir una impresión en la abertura en una amplia gama de colores para crear una clasificación de residuos con código de colores. La puerta de cuerpo entero permite un acceso fácil a la bolsa de basura para evitar que se salga la basura al vaciarla. Aberturas dedicadas ayudan a minimizar la contaminación cruzada Estilo contemporáneo para armonizar con los entornos moderno Material: Paneles: Vandalex® 100% reciclado y extruido Estructura: Acero recubierto de Armortec® Fijaciones: Acero inoxidable Revestimiento interior: Acero galvanizado Retención de la bolsa: Acero inoxidable Cerradura con llave: Acero inoxidable Bandeja de goteo: Duratec™ Características: Capacidad (con revestimiento interior de acero): 85 litros Capacidad (con retención de saco): 92 litros Altura: 871 mm Anchura: 460 mm Profundidad: 461 mm Peso: 51 Kg (con revestimiento interior de acero) La papelera para reciclaje Electra™ 85 de envases es un contenedor de reciclaje de gran capacidad adecuado para ubicaciones de interior modernas.
