# Codo 45º PP-R, referencia 430211250152 de Georg Fischer. d125

- Propiedad del archivo: CONSTRUNARIO
- Formato: FIEBDC-3/2012
- Programa: Construnario Versión 3.51
- Fecha de los precios: 29/01/2024
- Divisa: EUR

**4302112501522** u Codo 45º PP-R, referencia 430211250152 de Georg Fischer. d125
Codo 45º PP-R d125
