# Reducción PP-R, referencia 4302416011921 de Georg Fischer. d160-110

- Propiedad del archivo: CONSTRUNARIO
- Formato: FIEBDC-3/2012
- Programa: Construnario Versión 3.51
- Fecha de los precios: 29/01/2024
- Divisa: EUR

**4302416011921** u Reducción PP-R, referencia 4302416011921 de Georg Fischer. d160-110
Reducción PP-R
